# Plato electromagnético, de Selter

- Propiedad del archivo: CONSTRUNARIO
- Formato: FIEBDC-3/2012
- Programa: Construnario Versión 3.50
- Fecha de los precios: 19/11/2019
- Divisa: EUR

**C0209SEL_03** u Plato electromagnético, de Selter.
RECTANGULARES Platos universales de buena sujeción magnética adecuados para toda clase de trabajos en rectificadoras o fresadoras según su paso polar. Calentamiento reducido del plato incluso al cabo de varias horas de funcionamiento. Gran longevidad del plato gracias a la buena estanqueidad de las bobinas. Tensión de alimentación a 110 V CC. Otras tensiones bajo pedido. Protección eléctrica: IP 67 Para su funcionamiento estos platos necesitan una unidad de control que les suministre las tensiones adecuadas para la imantación y para el proceso de desimantación. Paso polar estándar Adecuado para el rectificado de toda clase de piezas. Paso polar transversal de 20 mm de hierro y 4 de latón para la mayoría de medidas. Los platos de medidas más pequeñas se suministran con paso polar 15-4. (Ver tabla). Pasos polares finos Disponibilidad de pasos polares más hasta para el rectificado de piezas pequeñas (40 mm o menos). Paso polar 45-5 Paso polar transversal de 45 mm de hierro y 5 mm de latón. Adecuado para el fresado de piezas a partir de una longitud de 80 mm. Buena sujeción de las piezas con grandes entrehierros. Por ejemplo piezas de fundición, oxicorte, forjadas, etc. Fuerza de atracción: 140 N / cm² CIRCULARES Platos adaptables a rectificadoras y tornos. Se instalan mediante un contraplano y llevan un collector central para la conexión eléctrica. Diferentes tipos de polos magnéticos según la aplicación. Gran longevidad del plato gracias a la buena estanqueidad de las bobinas. Tensión de alimentación a 110 V CC. Otras tensiones bajo pedido. CONTROLES ELECTRÓNICOS Estos equipos son fuentes de alimentación de corriente continua para platos electromagnéticos. Se utilizan para imantar y desimantar estos platos, y además, al desimantar realizan un proceso que elimina el magnetismo residual en la superficie de contacto, y de esta manera poder sacar la pieza más fácilmente. Controles electrónicos sin regulación de potencia. Controles electrónicos con regulación de potencia. ESPECIALES Selten fabrica estos platos en otras polaridades, formas y dimensiones para aplicaciones especiales.
