# Elevador magnético, de Selter

- Propiedad del archivo: CONSTRUNARIO
- Formato: FIEBDC-3/2012
- Programa: Construnario Versión 3.50
- Fecha de los precios: 19/11/2019
- Divisa: EUR

**C0209SEL_07** u Elevador magnético, de Selter.
SERIE EMX Elevadores magnéticos para piezas planas y cilíndricas. El coeficiente de seguridad es de 3: la fuerza de desprendimiento es 3 veces mayor que la fuerza nominal. ATENCIÓN! NO APTOS PARA CHAPAS DE GRUESO INFERIOR A 5 mm SERIE EMX-SV Elevadores provistos de un dispositivo que permite girar placas de posición horizontal a vertical y viceversa. SERIE EMX-SR Elevadores provistos de un dispositivo que permite girar placas de posición horizontal a vertical y viceversa.
