# Desmagnetizador, de Selter

- Propiedad del archivo: CONSTRUNARIO
- Formato: FIEBDC-3/2012
- Programa: Construnario Versión 3.50
- Fecha de los precios: 19/11/2019
- Divisa: EUR

**C0209SEL_08** u Desmagnetizador, de Selter.
DE SOBREMESA Ideales para talleres, eliminan el magnetismo remanente de componentes, herramientas, tornillos, rodamientos, etc. La pieza a desmagnetizar se coge con la mano y se pasa por encima del aparato. Servicio intermitente, no pueden estar conectados durante más de 10 minutos. Incorporan un termostato que los desconecta cuando alcanzan la temperatura máxima admisible (70ºC); no se pueden volver a conectar hasta que la temperatura ha disminuido. Tensión de entrada a 220-240 V / 50-60 Hz PORTÁTIL Para eliminar el magnetismo remanente en piezas grandes. Se coge el aparato con la mano y se pasa por encima de la pieza. Servicio intermitente, no puede estar conectado durante más de 10 minutos. Incorpora un termostato que lo desconecta cuando alcanza la temperatura máxima admisible (70ºC); no se puede volver a conectar hasta que la temperatura ha disminuido. Tensión de entrada a 220-240 V / 50-60 Hz. DE TÚNEL Diseñados para servicio continuo, pueden estar conectados permanentemente. Adecuados para procesos automáticos en los cuales hay un flujo de material. Las piezas a desmagnetizar pasan por el interior del aparato. Tensión de entrada a 220-240 V / 50-60 Hz. Otras tensiones bajo pedido. Modelos y medidas especiales bajo pedido. SERVICIO CONTINUO Durante el proceso de fabricación de piezas en serie, es frecuente que estén sometidas a un campo magnético y adquieran cierto magnetismo remanente. Para eliminar este magnetismo lo adecuado es utilizar un desmagnetizador de servicio continuo. Los desmagnetizadores planos de servicio continuo suelen colocarse bajo una cinta transportadora. Tensión: 230 VAC 50/60 Hz Factor de marcha: ED 100 % Temperatura operativa: 80 ºC
