# Sistema magnético para chapas, de Selter

- Propiedad del archivo: CONSTRUNARIO
- Formato: FIEBDC-3/2012
- Programa: Construnario Versión 3.50
- Fecha de los precios: 19/11/2019
- Divisa: EUR

**C0209SEL_10** u Sistema magnético para chapas, de Selter.
PLACAS MAGNÉTICAS Son usados para elevar chapas de acero de una pila y mantenerlas en suspensión. Especialmente adecuados para la alimentación manual o automática de máquinas. ELEVADOR MAGNÉTICO DE CHAPAS CON LEVA Para elevar o arrastrar chapas con la mano con las máximas garantías de seguridad. ELEVADOR MAGNÉTICO DE CHAPAS DE MANO Para coger chapas delgadas de una pila con la mano. PINZAS MAGNÉTICAS Para colocar piezas en prensa.
