# Base magnética, de Selter

- Propiedad del archivo: CONSTRUNARIO
- Formato: FIEBDC-3/2012
- Programa: Construnario Versión 3.50
- Fecha de los precios: 19/11/2019
- Divisa: EUR

**C0209SEL_12** u Base magnética, de Selter.
CON IMANES DE FERRITA Adecuado para la mayoría de aplicaciones y para temperaturas de hasta 80ºC CON IMÁN DE ALNICO Para temperaturas elevadas (hasta 450ºC). CONIMÁN DE NEODIMIO Y SAMARIO-COBALTO Cuando la base tiene que ser pequeña. El imán NdFeB es el más potente en proporción a sus dimensiones.
