# Productos magnéticos plastificados, de Selter

- Propiedad del archivo: CONSTRUNARIO
- Formato: FIEBDC-3/2012
- Programa: Construnario Versión 3.50
- Fecha de los precios: 19/11/2019
- Divisa: EUR

**C0209SEL_16** u Productos magnéticos plastificados, de Selter
- Bobinas y cintas de goma magnética en diferentes acabados y colores. - Imanes con carcasa de plástico en diferentes tamaños y colores. - Soportes magnéticos de cuchillo.
