# Panel STACBOND®INTdesign

- Owner of the file: CONSTRUNARIO
- Format: FIEBDC-3/2012
- Program: Construnario Versión 3.51
- Date of prices: 27/04/2017
- Currency: EUR

**STACBOND_INT** Panel STACBOND®INTdesign
The STACBOND®INTdesign is used principally for the covering of internal spaces (new buildings as well as refurbishments) although there are a multitude of application possibilities such as: - Decoration - False ceilings - Corporate image - Digital printing - Signage
