# STACBOND®PE STB-T-SZ ventilated facade system

- Owner of the file: CONSTRUNARIO
- Format: FIEBDC-3/2012
- Program: Construnario Versión 3.51
- Date of prices: 26/11/2018
- Currency: EUR

**STACBOND_PE_T** STACBOND®PE STB-T-SZ ventilated facade system
Supply and installation of external wall facing based on 4mm (total thickness) STACBOND ® PE aluminium composite panels. The panels are composed of a double layer of 0.5 mm sheet aluminium (exterior and interior face) in accordance with EN 485-4:1993 with a 3 mm intermediate, low density polyethylene core (total weight approx. 5.50 kg/m2).External face:5005 aluminium alloy in accordance with UNE-EN 485-2; Thermal transmission 3.38 W/m²K, Sound Reduction Index (UNE-EN ISO 140-3:1995) Rw (C;Ctr) (dB), 26 (0;-2). Exterior face of aluminium lacquered (22/40 thickness),? colour to be defined by project management and finished with PVdF Kynar 500 70/30 (70% polyvinylidene fluoride, 30% acrylic resin) with 100 µ protective plastic film. Interior face of aluminium lacquered. The pre-treatments used for both aluminium faces are chromium free. The building envelope is completed with trim for lintels, sills, jambs, thresholds and specific elements via the manufacture of special parts composed of the same panels and with joints to allow free expansion. Sill trims have a minimum fall of 17% (10º) in accordance with Code. SUBSTRUCTURE: (The harshness of the environment must be taken into account in accordance with Code SE-AE Wind Effect to calculate the Velocity Pressure Exposure Coefficient). Installed with vertical and/or horizontal modulation, leaving 10 mm slots between sheets via a system of sheets composed of an auxiliary support structure of extruded 6063 T5/T6 aluminium alloy "T" profiles ((Ref. 05.19.043 ST-3), levelled via intermediary "L"-shaped anchors (Ref.05.19.041 ST-1-68; 05.19.044 ST-1-92); panels are fixed to the profiles on upper and lower parts to the profiles (Ref.05.19.001 SC-S and Ref.05.19.002 SC-Z); the "Z" profile is fixed at a later time to the "T" profile. If the calculations show a need reinforcement, this will be using extruded "Z" profiles (ref. 05.19.049) screwed to all T-profiles and glued to the panels using Sikatack-Panel adhesive (or similar). Products and installation in accordance with DIT 553p/16, ETE 15/0655 (European Technical Assessment) with CE Marking.
