# Panel composite incombustible de aluminio STACBOND® A2, de STAC

- Propiedad del archivo: CONSTRUNARIO
- Formato: FIEBDC-3/2012
- Programa: Construnario Versión 3.51
- Fecha de los precios: 21/04/2017
- Divisa: EUR

**STACBOND_A2_T** Panel composite incombustible de aluminio STACBOND® A2, de STAC.
Panel composite incombustible de aluminio STACBOND® A2, de STAC. Ancho: 1000/1250/1500. Espesor total: 4 mm. Núcleo mineral. Sistema de montaje STB-T-SZ de machihembrado de fijaciones ocultas con subestructura con perfil T Tolerancia Espesor (mm) ± 0,2 Tolerancia Ancho (mm) ± 2 Tolerancia Longitud (mm) + 15 Tolerancia Diagonales (mm) ± 3 Tolerancia Film Protector en la plancha (mm) +0; -5 Especificaciones físicas Espesores aluminio: 0,5 mm Espesor panel: 4 mm Peso de panel: 8,3 kg/m2 Aleación aluminio 5005 / 3105 / 3005 Norma: UNE EN 573-3 Especificaciones núcleo PE Densidad: 1,9 ± 0,15 g/cm3 Reacción al fuego: A2 - S1, d0 Norma: UNE-EN-13501-1:2007 Tipo de pintura Espesor recubrimiento exterior (Primer + PvdF 70/30): 25 - 40* Norma: EN 13523 PvdF 70/30: 20 - 30* Norma: EN 13523 Primer: 5 - 10* Norma: EN 13523 Espesor recubrimiento interior (Primer): 5 - 10* Norma: EN 13523 Brillo (medida en ángulo 60º): 30 ± 5* GU Norma: EN 13523 - 2 / ISO 2813 Dureza (dureza lápiz) HB - F Norma: EN 13523 – 4 Características generales Adherencia: No hay pérdida de adherencia Norma: EN - DIN - 53151 Módulo de elasticidad (E) 70000 N/mm2 Norma: EN 485 - 2 Tensión a límite elástico (Rp 0.2) = 80 N/mm2 Norma: EN 485 - 2 Tensión a rotura (Rm) 125 = Rm =240 N/mm2 Norma: EN 485 - 2 Elongación (A50) = 4 % Norma: EN 485 - 2 Resistencia al Impacto 4 Julios / GT0 Norma: EN 13523 - 5/6 Resistencia Química 5% HCl sin cambios Norma: ISO 2812 - MÉTODO 3 Temperatura de utilización ºC - 40 / +80 ºC Transmisión térmica (U) 3,38 W/m2 K Norma: UNE-EN ISO 12567-1 Aislamiento acústico Rw (C;Ctr) 30 (-1; -3) dB Norma: ISO 717 – 1 * Valores estándar, podrán aceptarse otros valores si el acabado así lo requiere y no afecta a la calidad del producto. Suministro y montaje de revestimiento de fachadas a base de bandejas realizadas con plancha de Panel Composite de aluminio STACBOND® A2 de 4mm de espesor total (clasificación al fuego A2-s1-d0), formada por doble lámina de aluminio (exterior e interior) de 0.5 mm de espesor según norma EN 485-4:1993, con núcleo intermedio con una elevada proporción de carga mineral y un peso total de aprox. 8,02 Kg/m2. Aluminio cara exterior aleación 5005 según UNE-EN 485-2; Aluminio lacado en la cara exterior con un espesor de 22/40 ?, en color a definir por la D.F. y terminación PVdF Kynar 500 70/30 (70% Fluoruro de Polivinilideno, 30% resina acrílica) con film plástico de protección de 100 µ. Aluminio lacado en la cara interior. Los pre-tratamientos del aluminio utilizados en ambas caras del panel son libres de cromo. El cerramiento se completa con remates de dintel, alfeizar, jambas, petos y elementos especiales, mediante formación de piezas especiales del mismo panel y con juntas para asegurar la libre dilatación. El remate de alfeizar tendrá una pendiente mínima de 17% (10º) según CTE. SUBESTRUCTURA: (Se tendrá en cuenta según SE-AE Acción del viento del CTE el grado de aspereza del entorno para la obtención del coeficiente de exposición). Instalado con modulación horizontal y/ó vertical, dejando unas entrecalles entre bandejas de 10 mm, todo ello mediante sistema de bandejas compuesto de estructura auxiliar soporte mediante montante perfil “T” (Ref. 05.19.043 ST-3) en aluminio extrusionado aleación 6063 T5/T6, nivelada mediante anclajes intermedios en forma de L (Ref.05.19.041 ST-1-68; 05.19.044 ST-1-92) fijando el panel en la parte superior e inferior de la misma a los perfiles (Ref.05.19.001 SC-S y Ref.05.19.002 SC-Z); el perfil “Z” se fijará a posteriori al perfil “T”. En caso de que por necesidades de cálculo se necesiten refuerzos estos serán en perfiles en Z extruidos (ref. 05.19.049) atornillados a todas los montantes T y pegados al panel composite con adhesivo tipo Sikatack-Panel o similar.
