# Panel composite - StacBond

- Propiedad del archivo: CONSTRUNARIO
- Formato: FIEBDC-3/2012
- Programa: Construnario Versión 3.51
- Fecha de los precios: 21/03/2017
- Divisa: EUR

**C0802STA_3** Panel composite - StacBond
STACBOND es un producto tecnológicamente avanzado cuyas características únicas facilitan el diseño arquitectónico creativo. Las superficies curvas y planas en colores vivos otorgan un toque de elegancia a edificios y construcciones de todo tipo. El material es rígido, ligero y duradero con buenas propiedades aislantes, creando edificios de alta eficiencia energética. Además, se instala fácilmente y se le puede dar múltiples geometrías mediante técnicas de conformado. STACBOND es un panel composite de excelente calidad consistente en un núcleo sólidamente unido entre planchas de aluminio de 0,5 mm. Las planchas STACBOND se fabrican con anchos estándar de 1.000, 1.250, 1.500 y 2000 mm y longitudes de 2.000 a 7.000 mm. El espesor total de STACBOND es de 3, 4 y 6 mm. STACBOND es adecuado para el uso en condiciones ambientales complejas, tales como en áreas urbanas e industriales, ya que los paneles apenas necesitan mantenimiento y son de fácil limpieza. El diseño de un edificio singular es capaz de otorgar personalidad a toda un área, incluso un barrio o una ciudad. Los innovadores diseños de edificios de hoy en día hacen de STACBOND la inspiración ideal para los arquitectos. Ventajas • Excelente relación peso/rigidez • Técnicas simples de conformado • Gran facilidad de manipulación con maquinaria convencional • Gracias a su ligereza es de rápido montaje en comparación con otros materiales tradicionales • Resistente a condiciones climáticas extremas (exposición y temperatura) • Excelente resistencia a los rayos UV, conservando el color después de una exposición prolongada • Fácil mantenimiento - resistente a la contaminación, y ambientes agresivos • Gran diversidad de acabados y formatos Atractivo y flexible, STACBOND es el material de revestimiento ideal para superficies interiores y exteriores en nuevas construcciones y renovaciones. La alta resistencia y su bajo peso hacen que los paneles STACBOND sean adecuados para cualquier proyecto constructivo. Aplicaciones • Revestimientos arquitectónicos • Revestimientos interiores • Rehabilitaciones de edificios • Divisiones internas • Falsos techos • Cubiertas • Marquesinas y balconeras • Forrado de pilares • Fachadas curvas • Entradas de edificios • Forrado de máquinas • Señalización, imagen corporativa • Decoración
