# Panel composite de aluminio STACBOND® PE, de STAC

- Propiedad del archivo: CONSTRUNARIO
- Formato: FIEBDC-3/2012
- Programa: Construnario Versión 3.51
- Fecha de los precios: 21/04/2017
- Divisa: EUR

**STACBOND_PE** Panel composite de aluminio STACBOND® PE, de STAC.
Panel composite de aluminio STACBOND® PE, de STAC. Ancho: 1000/1250/1500/2000. Espesor total: 4 mm. Núcleo interior de polietileno. Sistema de montaje STB-CH de cuelgue de fijaciones ocultas Tolerancia Espesor (mm) ± 0,2 Tolerancia Ancho (mm) ± 2 Tolerancia Longitud (mm) + 15 Tolerancia Diagonales (mm) ± 3 Tolerancia Film Protector en la plancha (mm) +0; -5 Especificaciones físicas Espesores aluminio: 0,5 mm Espesor panel: 4 mm Peso de panel: 5,5 kg/m2 Aleación aluminio 5005 / 3105 / 3005 Norma: UNE EN 573-3 Especificaciones núcleo PE Densidad: 0,93 g/cm3 Tipo de pintura Espesor recubrimiento exterior (Primer + PvdF 70/30): 25 - 40* Norma: EN 13523 PvdF 70/30: 20 - 30* Norma: EN 13523 Primer: 5 - 10* Norma: EN 13523 Espesor recubrimiento interior (Primer): 5 - 10* Norma: EN 13523 Brillo (medida en ángulo 60º): 30 ± 5* GU Norma: EN 13523 - 2 / ISO 2813 Dureza (dureza lápiz) HB - F Norma: EN 13523 – 4 Características generales Peeling : = 9,8 N/mm Norma; ASTM D903 - 98 (2004) Adherencia: No hay pérdida de adherencia Norma: EN - DIN - 53151 Módulo de elasticidad (E) 70000 N/mm2 Norma: EN 485 - 2 Tensión a límite elástico (Rp 0.2) = 80 N/mm2 Norma: EN 485 - 2 Tensión a rotura (Rm) 125 = Rm =240 N/mm2 Norma: EN 485 - 2 Elongación (A50) = 4 % Norma: EN 485 - 2 Resistencia al Impacto 4 Julios / GT0 Norma: EN 13523 - 5/6 Resistencia Química 5% HCl sin cambios Norma: ISO 2812 - MÉTODO 3 Temperatura de utilización ºC - 40 / +80 ºC Dilatación térmica para diferencias de 100º C 2,25 mm/m (100º) Norma: UNE-EN ISO 10545:1997 Transmisión térmica (U) 3,38 W/m2 K Norma: UNE-EN ISO 12567-1 Aislamiento acústico Rw (C;Ctr) 28 (0; -3) dB Norma: ISO 717 – 1 * Valores estándar, podrán aceptarse otros valores si el acabado así lo requiere y no afecta a la calidad del producto. Suministro y montaje de revestimiento de fachadas a base de bandejas realizadas con plancha de Panel Composite de aluminio STACBOND® PE de 4mm de espesor total, formada por doble lámina de aluminio (exterior e interior) de 0.5 mm de espesor según norma EN 485-4:1993, con núcleo intermedio de polietileno de baja densidad de 3 mm de espesor y un peso total de aprox. 5,50 Kg/m2. Aluminio cara exterior aleación 5005 según UNE-EN 485-2; transmitancia térmica 3,38 W/m²K, Índice Global de Reducción Acústica (UNE-EN ISO 140-3:1995) Rw (C;Ctr) (dB), 26 (0;-2). Aluminio lacado en la cara exterior con un espesor de 22/40 ?, en color a definir por la D.F. y terminación PVdF Kynar 500 70/30 (70% Fluoruro de Polivinilideno, 30% resina acrílica) con film plástico de protección de 100 µ. Aluminio lacado en la cara interior. Los pre-tratamientos del aluminio utilizados en ambas caras del panel son libres de cromo. Sistema de cuelgue estándar de bandejas a subestructura y/o con rigidizadores en función de las dimensiones de las piezas, fijados a la bandeja con un sistema adhesivo tipo Sikatack-Panel o similar. El cerramiento se completa con remates de dintel, alfeizar, jambas, petos y elementos especiales, mediante formación de piezas especiales del mismo panel y con juntas para asegurar la libre dilatación. El remate de alfeizar tendrá una pendiente mínima de 17% (10º) según CTE. SUBESTRUCTURA: (Se tendrá en cuenta según SE-AE Acción del viento del CTE el grado de aspereza del entorno para la obtención del coeficiente de exposición). Instalado con modulación horizontal y/ó vertical, dejando unas entrecalles entre bandejas de 10 mm, todo ello mediante sistema de bandejas compuesto de estructura auxiliar soporte mediante perfil omega (Ref. 05.19.003 SCH-2) en aluminio extrusionado aleación 6063 T5/T6, nivelada mediante anclajes en forma de doble T (Ref.05.19.004 SCH-1) y/o U (Ref.05.19.046); panel fijado a las omegas en la parte superior y colgadas por las entalladuras en las piezas de cuelgue (Ref. 05.19.013 SCH-4) con goma anti-vibración. Producto e instalación según DIT 553p/16, ETE 15/0655 (Evaluación Técnica Europea) con Marcado CE
