# Schlüter®-ECK-EB - Perfil protec., 1, 5m x 6mm, acero inox. V2A cepillado

- Propiedad del archivo: CONSTRUNARIO
- Formato: FIEBDC-3/2012
- Programa: Construnario Versión 3.51
- Fecha de los precios: 28/10/2022
- Divisa: EUR

**E37V2AEB60150** m Schlüter®-ECK-EB - Perfil protec., 1, 5m x 6mm, acero inox. V2A cepillado
Precio: 36.94
Aplicaciones y funciones: Schlüter®-ECK-E es un perfil cantonera para proteger las esquinas de las paredes con revestimiento de baldosas, proporcionando una excelente protección a aquellos cantos que se ven sometidos a un fuerte desgaste como, por ejemplo, los de cocinas industriales, mataderos, lavabos y hospitales. La superficie externa del perfil forma una esquina exterior simétricamente redondeada del revestimiento de baldosas. Junto a la buena protección de los cantos contra las agresiones mecánicas se logra asimismo un acabado limpio y decorativo de las esquinas de las paredes. Schlüter®-ECK-E es especialmente idóneo para aquellos espacios higiénicamente sensibles en los que, aparte de un buen aspecto, también se precisa una limpieza fácil, como por ejemplo en hospitales, cocinas industriales, zonas esteriles, áreas de lavandería y en la industria de manipulación de alimentos. Schlüter®-ECK-E en su función de perfil para esquinas exteriores puede combinarse con los perfiles de media cańa de acero inoxidable Schlüter®-DILEXEHK para esquinas interiores y Schlüter®- DILEX-EHKS como terminación para los angulos que forman suelo y pared. Código EAN: 4011832076305
