# Schlüter®-QUADEC-PQ/E - Ángulo externo, 6mm, Bahama sin RAL

- Propiedad del archivo: CONSTRUNARIO
- Formato: FIEBDC-3/2012
- Programa: Construnario Versión 3.51
- Fecha de los precios: 28/10/2022
- Divisa: EUR

**PSLUEPQ60BH** u Schlüter®-QUADEC-PQ/E - Ángulo externo, 6mm, Bahama sin RAL
Precio: 1.54
Aplicación y función; Schlüter®-QUADEC es un perfil de remate de alta calidad de acero inoxidable para esquinas exteriores de paredes revestidas con baldosas cerámicas, que además ofrece una buena protección para los cantos. La superficie del perfil forma una esquina exterior cuadrada simétrica con los revestimientos cerámicos. Con el separador integrado en los perfiles de aluminio se consigue una junta homogénea entre el perfil y las baldosas. Los perfiles disponibles en diferentes materiales, colores y acabados permiten la combinación de los cantos exteriores del revestimiento con los colores de las baldosas y de las juntas, así como la posibilidad de crear contrastes interesantes. Schlüter®-QUADEC-E y -A se pueden combinar con los perfiles de cenefa Schlüter®-QUADEC-FS y Schlüter®- DESIGNLINE.Además del efecto decorativo, los perfiles protegen también los cantos de las baldosas de deterioros por agresiones mecánicas. Schlüter®-QUADEC en acero inoxidable es especialmente indicado para la protección de cantos de las baldosas, por lo que también es apto como perfil de remate en suelos o como peldańo en escaleras. Igualmente con Schlüter®-QUADEC se pueden realizar entregas, esquinas o terminaciones de zócalos con otros recubrimientos, como, p.e., moqueta, parqué, piedra natural o pavimentos de resina epoxi. Para una unión fácil y estética de los perfiles Schlüter®-QUADEC en esquinas interiores y exteriores, existen piezas especiales, así como empalmes y tapones para algunos acabados. Código EAN: 4011832128721
