# Schlüter®-RONDEC-PRG/E - Ángulo externo 90°, 10mm, gris medium

- Propiedad del archivo: CONSTRUNARIO
- Formato: FIEBDC-3/2012
- Programa: Construnario Versión 3.51
- Fecha de los precios: 28/10/2022
- Divisa: EUR

**PSLUEPRG100PG** u Schlüter®-RONDEC-PRG/E - Ángulo externo 90°, 10mm, gris medium
Precio: 1.58
Aplicación y función: Schlüter®-RONDEC es un perfil de remate para esquinas exteriores de paredes revestidas con baldosas cerámicas, que además ofrece una buena protección de los cantos. La superficie del perfil forma una esquina exterior redondeada simétrica con los revestimientos cerámicos. Con el separador integrado en el perfil se consigue una junta homogénea entre el perfil y las baldosas. Los perfiles disponibles en diferentes materiales, colores y acabados permiten la combinación de los cantos exteriores del revestimiento con los colores de las baldosas y de las juntas, así como la posibilidad de crear contrastes interesantes. Schlüter®-RONDEC-E y –A anodizado se pueden combinar con el perfil de cenefa Schlüter®-DESIGNLINE. Además del efecto decorativo, los perfiles protegen también los cantos de las baldosas de deterioros por agresiones mecánicas. Schlüter®-RONDEC en acero inoxidable está especialmente indicado para la protección de cantos de las baldosas, pero también es apto como perfil de remate en suelos o como peldaño en escaleras. Igualmente con Schlüter®-RONDEC se pueden realizar entregas, esquinas o terminaciones de zócalos con otros recubrimientos, como, p.e., moqueta, parqué, piedra natural o pavimentos de resina epoxi. Para una correcta unión de los perfiles en esquinas interiores y exteriores existen piezas especiales en los diferentes acabados de Schlüter®-RONDEC. Código EAN: 4011832064937
