# Schlüter®-DILEX-EF - Perfil flexible, PVC-cpe, 2, 5m x 10mm, blanco brillante RAL9010

- Propiedad del archivo: CONSTRUNARIO
- Formato: FIEBDC-3/2012
- Programa: Construnario Versión 3.51
- Fecha de los precios: 28/10/2022
- Divisa: EUR

**EF100BW** m Schlüter®-DILEX-EF - Perfil flexible, PVC-cpe, 2, 5m x 10mm, blanco brillante RAL9010
Precio: 5.91
Aplicaciones y funciones: Schlüter®-DILEX-EKE y -EF son perfiles de movimiento, que se utilizan en la realización de esquinas interiores de revestimientos. En todos aquellos casos en que sea necesario realizar un pavimento flotante, los perfiles Schlüter®-DILEX-EKE y -EF podrán ser utilizados como juntas de movimiento perimetrales en encuentros suelo/pared. Las alas de fijación perforadas trapezoidalmente, permiten un anclaje eficaz del perfil de movimiento con el adhesivo por debajo de la cerámica. El perfil Schlüter®-DILEXEKE posee un espacio interno que permite la inserción de las piezas cerámicas. En el caso del perfil Schlüter®-DILEX-EF, las baldosas se colocarán a ambos lados del perfil, manteniendo un espacio uniforme entre el perfil y la cerámica, que permita crear una junta uniforme. Las piezas cerámicas podrán colocarse enrasadas con el perfil o hasta 2 mm por debajo del nivel del mismo. Esto ofrecerá mayor flexibilidad a la hora de elegir el espesor. La parte vista del perfil es de 5 mm de ancho, por lo que será necesario verificar en todos los casos, que el perfil sea el adecuado según la aplicación y las especificaciones. Código EAN: 4011832103858
