# Schlüter®-BARA-RT - Perfil vierteaguas en T, al. lacado, 2, 5m x 12mm, castańo RAL8003

- Propiedad del archivo: CONSTRUNARIO
- Formato: FIEBDC-3/2012
- Programa: Construnario Versión 3.51
- Fecha de los precios: 28/10/2022
- Divisa: EUR

**PSLURT1216RB** m Schlüter®-BARA-RT - Perfil vierteaguas en T, al. lacado, 2, 5m x 12mm, castańo RAL8003
Precio: 28.20
Schlüter®-BARA-RT es un perfil vierteaguas de aluminio lacado en forma de T para terrazas y balcones. La parte superior del perfil cubre el canto visto del recubrimiento y la parte inferior forma un vierteagua que además cubre la junta de entrega a la capa de drenaje eventual con la lámina TROBA. Código EAN: 4011832081415
