# Schlüter®-BARA-RTKEG/I 90° - Ángulo interno 90°, 21mm, gris metálico RAL9006

- Propiedad del archivo: CONSTRUNARIO
- Formato: FIEBDC-3/2012
- Programa: Construnario Versión 3.51
- Fecha de los precios: 28/10/2022
- Divisa: EUR

| Código | Ud | Descripción | Precio |
|---|---|---|---|
| PSLUI90RTKEG21GM | u | Schlüter®-BARA-RTKEG/I 90° - Ángulo interno 90°, 21mm, gris metálico RAL9006 | 45.92 |
