# Tubo calefactor 16 mm de PE-RT para EN/P y EN/PF, referencia BTHR 16 RT 200 de la serie BEKOTEC-THERM-HR de Schlüter®. Largo: 200 metros

- Propiedad del archivo: CONSTRUNARIO
- Formato: FIEBDC-3/2012
- Programa: Construnario Versión 3.51
- Fecha de los precios: 28/10/2022
- Divisa: EUR

**BTHR16RT200** m Tubo calefactor 16 mm de PE-RT para EN/P y EN/PF, referencia BTHR 16 RT 200 de la serie BEKOTEC-THERM-HR de Schlüter®. Largo: 200 metros
Precio: 1.64
Schlüter®-BEKOTEC-THERM-HR es un tubo calefactor realizado con PE-RT de gran calidad y flexibilidad lo cual facilita su colocación en las placas de nódulos. Diámetro de 14 ó 16 mm, grosor 2 mm, fabricado de conformidad con la norma DIN 16833, impermeable al oxígeno de conformidad con la norma DIN 4721/26, sometido a controlles de calidad SKZ A240. Comprobado y certificado según norma DIN-EN 1264 Nº de registro DIN CERTCO. 3V270 PE-RT Código EAN: 4011832056857
