# Pinza para tubos calefactores de 16 mm, referencia BTZRH 75/100 de la serie BEKOTEC-THERM-RH de Schlüter®. Para fijar los tubos de calefacción en los nódulos de la placa BEKOTEC

- Propiedad del archivo: CONSTRUNARIO
- Formato: FIEBDC-3/2012
- Programa: Construnario Versión 3.51
- Fecha de los precios: 28/10/2022
- Divisa: EUR

**BTZRH75100** u Pinza para tubos calefactores de 16 mm, referencia BTZRH 75/100 de la serie BEKOTEC-THERM-RH de Schlüter®. Para fijar los tubos de calefacción en los nódulos de la placa BEKOTEC
Precio: 27.05
Schlüter®-BEKOTEC-THERM-RH 75 es una pinza que se utiliza para fijar los tubos de calefacción en los nódulos de la placa BEKOTEC. Se recomienda especialmente en aquellos casos en que sea necesario colocar los tubos calefactores de 16 mm en la placa de nódulos en un ángulo de 45º. Código EAN: 4011832057526
