# Curva de definición de ángulos para tubos calefactores de Ř 14 y 16 mm, referencia BTZW 1418 de la serie BEKOTEC-THERM-ZW de Schlüter®

- Propiedad del archivo: CONSTRUNARIO
- Formato: FIEBDC-3/2012
- Programa: Construnario Versión 3.51
- Fecha de los precios: 28/10/2022
- Divisa: EUR

**BTZW1418** u Curva de definición de ángulos para tubos calefactores de Ř 14 y 16 mm, referencia BTZW 1418 de la serie BEKOTEC-THERM-ZW de Schlüter®
Precio: 2.21
Schlüter®-BEKOTEC-THERM-ZW es una curva de plástico que se utiliza para definir un ángulo de 90ş en los tubos calefactores de Ř 14 y 16 mm que salen del armario de distribución al recrecido. Su colocación sobre el tubo calefactor es sencilla y se recomienda cuando el recrecido de mortero tenga un grosor relativamente fino. Código EAN: 4011832140570
