# Schlüter®-BEKOTEC-BTS - Lámina de aislamiento acústico, 5 mm x 1 m x 50 m (50 m²)

- Propiedad del archivo: CONSTRUNARIO
- Formato: FIEBDC-3/2012
- Programa: Construnario Versión 3.51
- Fecha de los precios: 28/10/2022
- Divisa: EUR

**BTS510** m2 Schlüter®-BEKOTEC-BTS - Lámina de aislamiento acústico, 5 mm x 1 m x 50 m (50 m²)
Precio: 4.33
Schlüter®-BEKOTEC-BTS es una lámina de aislamiento acústico de 5 mm de grosor de espuma de polietileno reticulada de celda cerrada que se coloca bajo la placa de nódulos Schlüter®-BEKOTEC. La colocación de Schlüter®-BEKOTEC-BTS mejora notablemente el aislamiento acústico. Se puede utilizar cuando, debido a los requisitos relativos a la altura de la construcción, no sea posible la colocación de placas de aislamiento de poliestireno o de fibra mineral. La carga máxima se debe reducir a 2 kN/m². Código EAN: 4011832030383
