# Schlüter®-BEKOTEC-THERM-HV/DE - Distribuidor de 8 circuitos, A=530 mm

- Propiedad del archivo: CONSTRUNARIO
- Formato: FIEBDC-3/2012
- Programa: Construnario Versión 3.51
- Fecha de los precios: 28/10/2022
- Divisa: EUR

**BTHV8DE** u Schlüter®-BEKOTEC-THERM-HV/DE - Distribuidor de 8 circuitos, A=530 mm
Precio: 460.95
Schlüter®-BEKOTEC-THERM-HV/DE es un distribuidor de circuito (DN 25) de acero inoxidable que dispone de unas barras en las que se colocan los tubos del circuito de impulsión y de retorno. Diámetro caudalímetro 35 mm. En el set están integrados y pre-montados: -- Caudalímetro instalado en el circuito de impulsión con escala medidora transparente que permite regular el suministro de entre 0,5 y 5,0 litros por minuto. -- Válvula de termostato que permite regular cada circuito calefactor de forma manual; adaptable a las electroválvulas de Schlüter. -- Dispositivo de extracción de aire manual en cobre niquelado individual para circuito de impulsión y retorno. -- Llave de paso 1/2” (DN 15), con dispositivo de apertura girable, fabricada en cobre niquelado, -- Tapones laterales de 3/4 “ (DN 20) fabricados en cobre niquelado, -- Dispositivo de conexión del distribuidor de circuitos con tuerca de cierre hermético 1” (DN 25), -- Salidas de circuito situadas a una distancia de 55 mm, con una boquilla de conexión 3/4” (DN 20) AG de forma cónica adaptable a las roscas de Schlüter. También se incluyen dos soportes de sujeción adaptables a los armarios distribuidores de Schlüter que incorporan un dispositivo aislante acústico así como un kit para su montaje en la pared. Código EAN: 4011832056956
