# Schlüter®-BEKOTEC-THERM-ESA - Electroválvula 230V

- Propiedad del archivo: CONSTRUNARIO
- Formato: FIEBDC-3/2012
- Programa: Construnario Versión 3.51
- Fecha de los precios: 28/10/2022
- Divisa: EUR

**BTESA230** u Schlüter®-BEKOTEC-THERM-ESA - Electroválvula 230V
Precio: 48.72
Schlüter®-BEKOTEC-THERM-ESA es una electroválvula con una potencia de 230 voltios que se utiliza para controlar el flujo que pasa por la válvula de retorno. Se conecta mediante un enchufe a la válvula del circuito de retorno del distribuidor. Esta electrovávula indica su capacidad e incluye una función de control del adaptador de la válvula y un dispositivo que la protege de la humedad. La válvula se suministra en posición de apertura inicial (First-open) y desconectada sin corriente. Cable de conexión de 1 metro con enchufe. Medidas ancho/alto/profundidad: 54 x 43 x 53 mm Indicación: La potencia mínima que ha de poseer la electroválvula para que funcione mediante control remoto es de 24 voltios. Código EAN: 4011832057366
