# Schlüter®-BEKOTEC-THERM-VSE - Armario de distribuidor encastrable, 5 circ., 575x705x110 mm, blanco brillante RAL9010

- Propiedad del archivo: CONSTRUNARIO
- Formato: FIEBDC-3/2012
- Programa: Construnario Versión 3.51
- Fecha de los precios: 28/10/2022
- Divisa: EUR

**BTVSE5BW** u Schlüter®-BEKOTEC-THERM-VSE - Armario de distribuidor encastrable, 5 circ., 575x705x110 mm, blanco brillante RAL9010
Precio: 175.98
Schlüter®-BEKOTEC-THERM-VSE es un armario empotrable en la pared que oculta el distribuidor de Schlüter y sus restantes componentes. El armario está fabricado en acero inoxidable galvanizado y dispone de dos estructuras de refuerzo para su estabilización, así como de una serie de perforaciones en sus laterales en los que se insertan los tubos calefactores. El armario se comercializa con: -- Dos patas regulables en altura (de 0 a 90 mm). -- Panel chapado, desmontable, de profundidad regulable. -- Guía de colocación de tubos calefactores, -- 2 guías de fijación regulables en altura y una guía de montaje complementaria para conectar los módulos de control de Schlüter. La estructura de chapa y la puerta lacada se comercializan por separado. Se montan mediante cuatro piezas de unión sujetas con tornillos. La profundidad con que se pueden empotrar en la pared varía entre los 110 mm y los 150 mm. La puerta se cierra con un dispositivo giratorio. Color: BW = blanco brillante Observación: También disponible con cerradura y llaves (Art. BTZS). Código EAN: 4011832057014
