# Schlüter®-BEKOTEC-THERM-VSE - Cerradura para armario del distribuidor y dos llaves, blanco brillante RAL9010

- Propiedad del archivo: CONSTRUNARIO
- Formato: FIEBDC-3/2012
- Programa: Construnario Versión 3.51
- Fecha de los precios: 28/10/2022
- Divisa: EUR

| Código | Ud | Descripción | Precio |
|---|---|---|---|
| BTZS | u | Schlüter®-BEKOTEC-THERM-VSE - Cerradura para armario del distribuidor y dos llaves, blanco brillante RAL9010 | 18.46 |
