# Schlüter®-BEKOTEC-EN/PF - Placa de nódulos con recubrimiento, 75, 5x106 cm = 0, 8 m²

- Propiedad del archivo: CONSTRUNARIO
- Formato: FIEBDC-3/2012
- Programa: Construnario Versión 3.51
- Fecha de los precios: 28/10/2022
- Divisa: EUR

**EN1520PF** m2 Schlüter®-BEKOTEC-EN/PF - Placa de nódulos con recubrimiento, 75, 5x106 cm = 0, 8 m²
Precio: 17.94
Schlüter-Bekotec-EN/PF es una placa de nódulos de poliestireno expandido (EPS) de medidas 75,5x106 cm con aislamiento térmico de 20 mm protegida con película de color naranja en su recubrimiento. Las placas de nódulos disponen de un sistema de machihembrado para el ensamblaje entre placas y a través de la disposición de los nódulos que la configuran se alberga el tubo calefactor Schlüter®BEKOTEC-THERM-HR 16 RT fabricado en polietileno de 16 mm de diámetro, 2 mm de espesor, con barrera de oxígeno (EVOH) y resistente a la temperatura (PE-RT). Los tubos calefactores se colocan entre los nódulos a una distancia de entre 75, 150, 225 o 300 mm. La placa está configurada para recibir el recrecido de mortero autonivelante sin aditivar con un grosor de entre mínimo de 8 mm y máximo de 25 mm. El modelo Schlüter®-BEKOTEC-EN/PF es de poliestireno (EPS 033 DEO) con un recubrimiento de una lámina de color naranja. Es especialmente apto para morteros autonivelantes no aditivados. Incluye aislamiento térmico de 20 mm. Datos técnicos: Medidas: 75,5x106 cm = 0,8 m² Clase de material: B2 según norma DIN 4102 Coeficiente de conductividad térmica: 033 (0,033 W/mK) Valor U: 1,650 W/m2K) Resistencia térmica: 0,606 m2K/W Indicación: Previo a la colocación de cerámica o piedra natural se debe colocar la lámina de desolidarización sobre el recrecido. La lámina se puede colocar tan pronto como el recrecido de mortero sea transitable. Se debe tener en cuenta nuestras hojas técnicas 6.1 y 9.1. EN/PF = Placa de nódulos CON recubrimiento de lámina, apta para morteros autonivelantes, p. ej. de sulfato de calcio. Código EAN: 4011832035241
