# Schlüter®-BEKOTEC-EN 23 F - Placa de nódulos, 120x90 cm = 1, 08 m²

- Propiedad del archivo: CONSTRUNARIO
- Formato: FIEBDC-3/2012
- Programa: Construnario Versión 3.51
- Fecha de los precios: 28/10/2022
- Divisa: EUR

**EN23F** m2 Schlüter®-BEKOTEC-EN 23 F - Placa de nódulos, 120x90 cm = 1, 08 m²
Precio: 14.07
Schlüter®-BEKOTEC-EN 23 F es una placa de nódulos de poliestireno resistente a la presión para la instalación de los tubos de calefacción Schlüter®-BEKOTEC-THERM-HR con diámetro 14 mm. Para la unión se fijan las placas BEKOTEC solapando una fila de nódulos en la otra. La fijación SE ELIMNA ""EXACTA"" de los tubos de calefacción se efectúa entre los nódulos según necesidad en una trama de 75 mm. Para el recubrimiento de los nódulos se debe aplicar un mortero de cemento de obra de la calidad CT-C25-F4 (ZE20) o CA-C25-F4 (AE20) (Resistencia a la flexotracción máx. F5) en un grosor mínimo de 8 mm y máximo de 25 mm. Datos técnicos: Medidas: 75 150 225 300 mm Tubo de calefacción autorizado: BT HR 14 RT Clase de material: B2 según norma DIN 4102 Superficie: 120 x 90 cm = 1,08 m² Indicación: Previo a la colocación de cerámica o piedra natural se debe colocar la lámina de desolidarización sobre el recrecido. La lámina se puede colocar tan pronto como el recrecido de mortero sea transitable (pavimentos de sulfato de calcio < 2 % de humedad restante). Para la placa de nódulos EN 23 F y EN 18 FTS se debe utilizar la cinta perimetral BRS 808 KSF. Código EAN: 4011832100413
