# Soporte de colocación del tubo calefactor, referencia BTZHRA 750 de la serie BEKOTEC-THERM-HRA de Schlüter®

- Propiedad del archivo: CONSTRUNARIO
- Formato: FIEBDC-3/2012
- Programa: Construnario Versión 3.51
- Fecha de los precios: 28/10/2022
- Divisa: EUR

**BTZHRA750** u Soporte de colocación del tubo calefactor, referencia BTZHRA 750 de la serie BEKOTEC-THERM-HRA de Schlüter®
Precio: 283.56
Se monta sin necesidad de utilizar herramientas. Se puede desmontar fácilmente para poder transportarlo. Su estructura está fabricada en acero lacado estable. Está compuesta de: - un eje 1“ - dos estructuras triangulares unidas por el eje - 2 piezas que unen cada uno de los lados de las estructuras triangulares respectivamente Código EAN: 4011832060670
