# Schlüter®-KERDI-BOARD-V - Panel de colocación ranurado en vertical, 9x625x2600 mm,

- Propiedad del archivo: CONSTRUNARIO
- Formato: FIEBDC-3/2012
- Programa: Construnario Versión 3.51
- Fecha de los precios: 28/10/2022
- Divisa: EUR

**PSLUKB96252600V** m2 Schlüter®-KERDI-BOARD-V - Panel de colocación ranurado en vertical, 9x625x2600 mm,
Precio: 39.67
Schlüter®-KERDI-BOARD-V es un panel de colocación y de construcción con ranuras verticales para la confección de soportes de colocación redondeados. Código EAN: 4011832108228
