# Schlüter®-QUADEC-A/ED - Ángulo externo, imitación, 6mm, aluminio anodizado cromo cepillado

- Propiedad del archivo: CONSTRUNARIO
- Formato: FIEBDC-3/2012
- Programa: Construnario Versión 3.51
- Fecha de los precios: 28/10/2022
- Divisa: EUR

**PSLUEDQ60ACGB** u Schlüter®-QUADEC-A/ED - Ángulo externo, imitación, 6mm, aluminio anodizado cromo cepillado
Precio: 3.73
Schlüter®-QUADEC-A/ED - Ángulo externo, imitación, 6mm, aluminio anodizado cromo cepillado Código EAN: 4011832117503
