# Schlüter®-QUADEC-A/ED - Ángulo externo, imitación aluminio, 4, 5mm, cromo brillante

- Propiedad del archivo: CONSTRUNARIO
- Formato: FIEBDC-3/2012
- Programa: Construnario Versión 3.51
- Fecha de los precios: 28/10/2022
- Divisa: EUR

**PSLUEDQ45ACG** u Schlüter®-QUADEC-A/ED - Ángulo externo, imitación aluminio, 4, 5mm, cromo brillante
Precio: 3.73
Schlüter®-QUADEC-A/ED - Ángulo externo, imitación aluminio, 4,5mm, cromo brillante Código EAN: 4011832118746
