# Schlüter®-QUADEC-ACG - Perfil de remate, aluminio anodizado, 2, 5m x 4, 5mm, cromo brillante

- Propiedad del archivo: CONSTRUNARIO
- Formato: FIEBDC-3/2012
- Programa: Construnario Versión 3.51
- Fecha de los precios: 28/10/2022
- Divisa: EUR

**PSLUQ45ACG** m Schlüter®-QUADEC-ACG - Perfil de remate, aluminio anodizado, 2, 5m x 4, 5mm, cromo brillante
Precio: 12.01
Schlüter®-QUADEC-A es un perfil de remate de alta calidad de aluminio anodizado para esquinas exteriores de paredes revestidas con baldosas cerámicas. La superficie del perfil forma una esquina exterior cuadrada. El separador del perfil define la junta entre el perfil y la baldosa. Código EAN: 4011832113604
