# Schlüter®-QUADEC-EB/EK - Tapón, 8mm, acero inox. V2A cepillado

- Propiedad del archivo: CONSTRUNARIO
- Formato: FIEBDC-3/2012
- Programa: Construnario Versión 3.51
- Fecha de los precios: 28/10/2022
- Divisa: EUR

**PSLUEKQ80EB** u Schlüter®-QUADEC-EB/EK - Tapón, 8mm, acero inox. V2A cepillado
Precio: 1.97
Aplicable para Schlüter®-QUADEC-E y -EB. Código EAN: 4011832118913
