# Ángulo interno-externo, referencia EV/Q150E/V4A de la serie QUADEC-EV/V4A de Schlüter®. Medidas: 12, 5mm, acero inox. V4A

- Propiedad del archivo: CONSTRUNARIO
- Formato: FIEBDC-3/2012
- Programa: Construnario Versión 3.51
- Fecha de los precios: 28/10/2022
- Divisa: EUR

**PSLUEVQ125EV4A** u Ángulo interno-externo, referencia EV/Q150E/V4A de la serie QUADEC-EV/V4A de Schlüter®. Medidas: 12, 5mm, acero inox. V4A
Precio: 25.01
Schlüter®-QUADEC-EV V4A - Ángulo interno y externo, 12,5mm, acero inox. V4A Código EAN: 4011832100451
