# Ángulo interno-externo, referencia EV/Q100E/V4A de la serie QUADEC-EV/V4A de Schlüter®. Medidas: 10mm, acero inox. V4A

- Propiedad del archivo: CONSTRUNARIO
- Formato: FIEBDC-3/2012
- Programa: Construnario Versión 3.51
- Fecha de los precios: 28/10/2022
- Divisa: EUR

**PSLUEVQ100EV4A** u Ángulo interno-externo, referencia EV/Q100E/V4A de la serie QUADEC-EV/V4A de Schlüter®. Medidas: 10mm, acero inox. V4A
Precio: 24.48
Schlüter®-QUADEC-EV V4A - Ángulo interno y externo, 10mm, acero inox. V4A Código EAN: 4011832100444
