# Ángulo interno-externo a presión, referencia ED/Q125EP de la serie QUADEC-EP/ED de Schlüter®. Medidas: 12, 5mm, acero inox. pulido

- Propiedad del archivo: CONSTRUNARIO
- Formato: FIEBDC-3/2012
- Programa: Construnario Versión 3.51
- Fecha de los precios: 28/10/2022
- Divisa: EUR

**PSLUEDQ125EP** u Ángulo interno-externo a presión, referencia ED/Q125EP de la serie QUADEC-EP/ED de Schlüter®. Medidas: 12, 5mm, acero inox. pulido
Precio: 3.73
Schlüter®-QUADEC-EP/ED - Ángulo interno-externo a presión, 12,5mm, acero inox. pulido Código EAN: 4011832118111
