# Ángulo interno-externo, referencia EV/Q100EP de la serie QUADEC-EP/EV de Schlüter®. Medidas: 10mm, acero inox. pulido

- Propiedad del archivo: CONSTRUNARIO
- Formato: FIEBDC-3/2012
- Programa: Construnario Versión 3.51
- Fecha de los precios: 28/10/2022
- Divisa: EUR

**PSLUEVQ100EP** u Ángulo interno-externo, referencia EV/Q100EP de la serie QUADEC-EP/EV de Schlüter®. Medidas: 10mm, acero inox. pulido
Precio: 25.00
Schlüter®-QUADEC-EP/EV - Ángulo interno-externo, 10mm, acero inox. pulido Código EAN: 4011832107603
