# Ángulo interno y externo, referencia EV/Q100EB de la serie QUADEC-EB/EV de Schlüter®. Medidas: 10mm, acero inox. V2A cepillado

- Propiedad del archivo: CONSTRUNARIO
- Formato: FIEBDC-3/2012
- Programa: Construnario Versión 3.51
- Fecha de los precios: 28/10/2022
- Divisa: EUR

**PSLUEVQ100EB** u Ángulo interno y externo, referencia EV/Q100EB de la serie QUADEC-EB/EV de Schlüter®. Medidas: 10mm, acero inox. V2A cepillado
Precio: 25.56
Schlüter®-QUADEC-EB/EV - Ángulo interno-externo, 10mm, acero inox. V2A cepillado Código EAN: 4011832090011
