# Ángulo interno y externo a presión, referencia ED/Q80E de la serie QUADEC-E/ED de Schlüter®. Medidas: 8mm, acero inox

- Propiedad del archivo: CONSTRUNARIO
- Formato: FIEBDC-3/2012
- Programa: Construnario Versión 3.51
- Fecha de los precios: 28/10/2022
- Divisa: EUR

**PSLUEDQ80E** u Ángulo interno y externo a presión, referencia ED/Q80E de la serie QUADEC-E/ED de Schlüter®. Medidas: 8mm, acero inox.
Precio: 3.68
Schlüter®-QUADEC-E/ED - Ángulo interno y externo a presión, 8mm, acero inox. Código EAN: 4011832118043
