# Ángulo interno y externo, referencia EV/Q100E de la serie QUADEC-E/EV de Schlüter®. Medidas: 10mm, acero inox. V2A

- Propiedad del archivo: CONSTRUNARIO
- Formato: FIEBDC-3/2012
- Programa: Construnario Versión 3.51
- Fecha de los precios: 28/10/2022
- Divisa: EUR

**PSLUEVQ100E** u Ángulo interno y externo, referencia EV/Q100E de la serie QUADEC-E/EV de Schlüter®. Medidas: 10mm, acero inox. V2A
Precio: 22.02
Schlüter®-QUADEC-E/EV - Ángulo interno y externo, 10mm, acero inox. V2A Código EAN: 4011832089930
