# Perfil de remate, referencia Q60E de la serie QUADEC-E de Schlüter®. Medidas:2, 5m x 6mm, acero inox. V2A

- Propiedad del archivo: CONSTRUNARIO
- Formato: FIEBDC-3/2012
- Programa: Construnario Versión 3.51
- Fecha de los precios: 28/10/2022
- Divisa: EUR

**PSLUQ60E** m Perfil de remate, referencia Q60E de la serie QUADEC-E de Schlüter®. Medidas:2, 5m x 6mm, acero inox. V2A
Precio: 11.91
Schlüter®-QUADEC-E es un perfil de remate de alta calidad de acero inoxidable para esquinas exteriores de paredes revestidas con baldosas cerámicas, que además ofrece una buena protección para los cantos. La superficie del perfil forma una esquina exterior cuadrada simétrica con los revestimientos cerámicos. Código EAN: 4011832089787
