# Perfil de remate, referencia DE8125EBS de la serie DECO-DE-Eb-S de Schlüter®. Medidas: 2, 5m x 12, 5mm, acero inox. V2A cepillado

- Propiedad del archivo: CONSTRUNARIO
- Formato: FIEBDC-3/2012
- Programa: Construnario Versión 3.51
- Fecha de los precios: 28/10/2022
- Divisa: EUR

**DE125EBS** m Perfil de remate, referencia DE8125EBS de la serie DECO-DE-Eb-S de Schlüter®. Medidas: 2, 5m x 12, 5mm, acero inox. V2A cepillado
Precio: 19.05
Schlüter®-DECO-DE es un perfil de remate con un ángulo de 135º en acero inoxidable para esquinas exteriores de paredes, que ofrece una buena protección a los cantos de los recubrimientos cerámicos Código EAN: 4011832139888
