# Perfil de remate, referencia DE80ES de la serie DECO-DE-E-S de Schlüter®. Medidas: 2, 5m x 8mm, acero inox. V2A

- Propiedad del archivo: CONSTRUNARIO
- Formato: FIEBDC-3/2012
- Programa: Construnario Versión 3.51
- Fecha de los precios: 28/10/2022
- Divisa: EUR

**DE80ES** m Perfil de remate, referencia DE80ES de la serie DECO-DE-E-S de Schlüter®. Medidas: 2, 5m x 8mm, acero inox. V2A
Precio: 13.65
Schlüter®-DECO-DE es un perfil de remate con un ángulo de 135º en acero inoxidable para esquinas exteriores de paredes, que ofrece una buena protección a los cantos de los recubrimientos cerámicos Código EAN: 4011832139802
