# Ángulo externo macizo, referencia EV/MC125D de la serie DECO-MC/EV de Schlüter®. Medidas: 12, 5mm, latón cromado

- Propiedad del archivo: CONSTRUNARIO
- Formato: FIEBDC-3/2012
- Programa: Construnario Versión 3.51
- Fecha de los precios: 28/10/2022
- Divisa: EUR

**PSLUEVMC125D** u Ángulo externo macizo, referencia EV/MC125D de la serie DECO-MC/EV de Schlüter®. Medidas: 12, 5mm, latón cromado
Precio: 17.14
Schlüter®-DECO es un perfil con una superficie visible de 6 mm para la decoración de recubrimientos cerámicos. Schlüter®-DECO-M y DECO-MC también se pueden utilizar como perfiles de remate en esquinas exteriores de paredes. Schlüter®-DECO de aluminio, latón y acero inoxidable también son aptos para su uso en pavimentos. Código EAN: 4011832134906
