# Perfil para decoración y recubrimientos cerámicos, referencia E185D de la serie DECO-E de Schlüter®. Medidas: 2, 5m x 18, 5mm, acero inox. V2A

- Propiedad del archivo: CONSTRUNARIO
- Formato: FIEBDC-3/2012
- Programa: Construnario Versión 3.51
- Fecha de los precios: 28/10/2022
- Divisa: EUR

**E185D** m Perfil para decoración y recubrimientos cerámicos, referencia E185D de la serie DECO-E de Schlüter®. Medidas: 2, 5m x 18, 5mm, acero inox. V2A
Precio: 14.82
Schlüter®-DECO es un perfil con una superficie visible de 6 mm para la decoración de recubrimientos cerámicos. Schlüter®-DECO-M y DECO-MC también se pueden utilizar como perfiles de remate en esquinas exteriores de paredes. Schlüter®-DECO de aluminio, latón y acero inoxidable también son aptos para su uso en pavimentos. Código EAN: 4011832043710
