# Perfil para decoración y recubrimientos cerámicos, referencia A125D de la serie DECO-A de Schlüter®. Medidas: 2, 5m x 12, 5mm, aluminio

- Propiedad del archivo: CONSTRUNARIO
- Formato: FIEBDC-3/2012
- Programa: Construnario Versión 3.51
- Fecha de los precios: 28/10/2022
- Divisa: EUR

**A125D** m Perfil para decoración y recubrimientos cerámicos, referencia A125D de la serie DECO-A de Schlüter®. Medidas: 2, 5m x 12, 5mm, aluminio
Precio: 6.23
Schlüter®-DECO es un perfil con una superficie visible de 6 mm para la decoración de recubrimientos cerámicos. Schlüter®-DECO-M y DECO-MC también se pueden utilizar como perfiles de remate en esquinas exteriores de paredes. Schlüter®-DECO de aluminio, latón y acero inoxidable también son aptos para su uso en pavimentos. Código EAN: 4011832001109
