# Perfil en froma de F, referencia SG110AE12 de la serie DECO SG de Schlüter®. Medidas: 11 mm, aluminio anodizado natural

- Propiedad del archivo: CONSTRUNARIO
- Formato: FIEBDC-3/2012
- Programa: Construnario Versión 3.51
- Fecha de los precios: 28/10/2022
- Divisa: EUR

**PSLUSG110AE12** m Perfil en froma de F, referencia SG110AE12 de la serie DECO SG de Schlüter®. Medidas: 11 mm, aluminio anodizado natural
Precio: 15.43
Schlüter®-DECO-SG es un perfil en forma de F con un ancho de 12 mm para la decoración de recubrimientos cerámicos. También es ideal para la fijación de elementos de cristal en suelos y paredes. Código EAN: 4011832140945
