# Perfil de protección y decoración, referencia E 80 EB de la serie SCHIENE-EB de Schlüter®. Medidas: 2, 5m x 8mm. Acero inox V2A cepillado

- Propiedad del archivo: CONSTRUNARIO
- Formato: FIEBDC-3/2012
- Programa: Construnario Versión 3.51
- Fecha de los precios: 28/10/2022
- Divisa: EUR

**E80EB** m Perfil de protección y decoración, referencia E 80 EB de la serie SCHIENE-EB de Schlüter®. Medidas: 2, 5m x 8mm. Acero inox V2A cepillado
Precio: 14.36
Con los perfiles de remate de Schlüter-Systems se pueden construir remates decorativos y resistentes a agresiones mecánicas para revestimientos y zócalos de cerámica y piedra natura. No hay límites para la creatividad con estos perfiles, ya que están disponibles en diferentes geometrías y muchas variaciones de material y color. La combinación con los perfil les de cenefa DECO-FS, DESIGNLINE-FS y QUADEC-FS permite dar toques creativos a sus obras. Código EAN: 4011832090226
