# Perfil de protección y decoración, referencia AE 125 de la serie SCHIENE-AE de Schlüter®. Medidas: 2,5m x 12,5mm. Aluminio anodizado mate natural

- Propiedad del archivo: CONSTRUNARIO
- Formato: FIEBDC-3/2012
- Programa: Construnario Versión 3.51
- Fecha de los precios: 28/10/2022
- Divisa: EUR

**AE125** m Perfil de protección y decoración, referencia AE 125 de la serie SCHIENE-AE de Schlüter®. Medidas: 2,5m x 12,5mm. Aluminio anodizado mate natural
Precio: 5.87
Con los perfiles de remate de Schlüter-Systems se pueden construir remates decorativos y resistentes a agresiones mecánicas para revestimientos y zócalos de cerámica y piedra natura. No hay límites para la creatividad con estos perfiles, ya que están disponibles en diferentes geometrías y muchas variaciones de material y color. La combinación con los perfil les de cenefa DECO-FS, DESIGNLINE-FS y QUADEC-FS permite dar toques creativos a sus obras. Código EAN: 4011832000447
