# Perfil decorativo, aluminio lacado, referencia A110BH de la serie JOLLY-AC de Schlüter®. Medidas: 2, 5m x 11mm, Bahama sin RAL

- Propiedad del archivo: CONSTRUNARIO
- Formato: FIEBDC-3/2012
- Programa: Construnario Versión 3.51
- Fecha de los precios: 28/10/2022
- Divisa: EUR

**PSLUA110BH** u Perfil decorativo, aluminio lacado, referencia A110BH de la serie JOLLY-AC de Schlüter®. Medidas: 2, 5m x 11mm, Bahama sin RAL
Precio: 7.03
Aplicación y función: Schlüter®-JOLLY es un perfil de remate para esquinas exteriores de paredes revestidas con baldosas cerámicas, que además ofrece una buena protección de los cantos. Los perfiles disponibles en diferentes colores permiten la combinación de los cantos exteriores del revestimiento con los colores de las baldosas y de las juntas, así como la posibilidad de crear contrastes interesantes. También es apto como perfil de remate en zócalos y como perfil de entrega con otros recubrimientos, como, p.e., de moqueta, piedra natural o resina epoxi en paredes. Además del efecto decorativo, los perfiles protegen también los cantos de las baldosas de deterioros por agresiones mecánicas. Con el separador integrado en el perfil se consigue una junta homogénea entre el perfil y las baldosas. Código EAN: 4011832136955
